# Muster-Leistungsbeschreibung
Leistungsbeschreibung (GAEB 90, DA81)
Währung: EUR

## SR Floor 2150
Datum: 11.09.25

### Titel 00001 Positionen

*Hinweis*
Hinweise zur
Muster-Leistungsbeschreibung

Wir weisen darauf hin, dass diese
Muster-Leistungsbeschreibung einen Leitfaden in
Form von Textbausteinen darstellt, mit dem keine
Haftung der Remmers GmbH verbunden ist.
Tatsächliche Objektdaten waren nicht bekannt
und sind in dieser Muster-Leistungsbeschreibung
nicht berücksichtigt worden.

Die Muster-Leistungsbeschreibung/ Textbausteine
sind von einem sachkundigen Planer nach der
Untersuchung des Objektes auf die tatsächlichen
Objektgegebenheiten hin zu prüfen/ anzupassen.

Mit Verwendung der angeführten Textbausteine ist
der Planer/Anwender verpflichtet, eine Prüfung der
jeweiligen Gegebenheiten vor Ort durchzuführen
sowie anderweitige besondere Bestimmungen oder
Vorschriften, bauaufsichtsrechtliche und statische
Gegebenheiten zu berücksichtigen.

Diese Muster-Leistungsbeschreibung ist eine
Anregung für einen detailliert zu erstellenden
Ausschreibungstext. Mit der Übermittlung dieser
Muster-Leistungsbeschreibung ist keine
Projektberatung verbunden.

**00001.0001 Untergrunduntersuchung und -prüfung**
Untergrund Prüfung und Dokumentation gemäß gültigen
Regelwerken.
Einheit: m2

**00001.0002 Untergrundvorbehandlung mit geeigneten Mitteln**
Untergrundvorbehandlung mit geeigneten Mitteln zur
Erzielung eines sauberen und tragfähigen
Untergrundes, frei von haftungsmindernden
Schichten.
Einheit: m2

**00001.0003 Risse mechanisch aufweiten**
*** Bedarfsposition ohne GB
Einschneiden und Aufweiten von Rissen
entlang des Rissverlaufes mittels
Trennscheibe in einer Schnitttiefe von
mind. 2-3 cm.
Einheit: m

**00001.0004 Rissanierung mit einem 2K EP Sanierungsset**
*** Bedarfsposition ohne GB
Kraftschlüssige Rissverfüllung liefern und
herstellen nach Herstellerrichtlinien einbringen.

Eigenschaften:
Sehr schnell erhärtend
Tieftemperaturhärtend
Gute Penetrationsfähigkeit

Verbrauch:
ca. 1,1 kg/dm³  Remmers Epoxy CF 100 <6089>
evtl. ca. 1,0 kg/m²  Remmers Quarz 03/08 DF <4406>
Einheit: m

**00001.0005 Entfernen von Hohlstellen - Senkrechter Einschnitt um Fehlstellen**
*** Bedarfsposition ohne GB
Markieren von Fehl- und Hohlstellen und
durch fachgerechten Begrenzungsschnitt/Einschnitt
begrenzen.
Anschließend alle zweifelhaft
erscheindenden Teil bis zum tragfähigen
Untergrund entfernen.

Abbruchreste restfrei entfernen und fachgerecht
entsorgen.
Einheit: m2

**00001.0006 Aufmörteln mit einem 2K EP Mörtel mit Sieblinie (untergrundtolerant, 1:10)**
*** Bedarfsposition ohne GB
Kunstharzgebundener Mörtel bestehend aus einem 2-K
EP -Bindemittel und Quarzsandsieblinie im
Mischungsverhältnis bis 1:10 GT.

gewähltes Produkt oder gleichwertig:
Remmers Epoxy MT 100 / Remmers  SelectMix 0/10

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Schadstellentiefe:  bis 50 mm
Schadstellengröße: beliebig

In den Einheitspreis ist das Liefern und
Herstellen der 2-K EP-Haftbrücke mit
einzukalkulieren.

Verbrauch:
Verbrauch für die Grundierung:
mind. 0,30 kg/m² Remmers Epoxy MT 100
(je nach Saugfähigkeit/Porosität des Untergrundes)
mind. 0,20 kg/(m²+mm) Remmers Epoxy BH 100 <0936>
ca. 2,0 kg/(m²+mm) Remmers SelectMix RMS <6750>
Einheit: m2

**00001.0007 Hohlkehle mit einem 2K EP Bindemittel u. Sieblinie 1:8**
*** Grundposition ZZ 001.0
Kunstharzgebundener Mörtel bestehend aus einem
untergrundtoleranten 2-K EP-Bindemittel und
Colorquarzsandsieblinie im
Mischungsverhältnis bis 1:8 GT.

gewählte Produkte oder gleichwertig:
Remmers Epoxy MT 100/Remmers Selectmix 0/10

Produktkenndaten - Epoxy MT 100
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

In den Einheitspreis ist das Liefern und
Herstellen der 2-K EP-Haftbrücke mit
einzukalkulieren.

Die Abrechnung erfolgt nach kg eingebautem
Material.

Verbrauch:
ca. 0,2 kg/lfd. m Remmers Epoxy MT 100 zum Grundieren
ca. 0,25 kg/lfd. m Remmers Epoxy MT 100
ca. 1,60 kg/lfd.m Remmers Selectmix 0/10
anteilmäßig -  je nach Bedarf:
Remmers ADD TX Neu <0949>
(je nach Anwendung und Bindemittelbasis ca. 0,3 - 3 M-%
bezogen auf das Bindemittel)
Einheit: m2

**00001.0008 Hohlkehle mit einem 2K EP Bindemittel u. Sieblinie 1:8, abgestellt**
*** Wahlposition ZZ 001.1
Kunstharzgebundener Mörtel bestehend aus
einem 2-K EP-Bindemittel und Quarzsandsieblinie
im Mischungsverhältnis bis 1:8 GT.

gewählte Produkte oder gleichwertig:
Remmers Epoxy MT 100 / Remmers Selectmix 0/10

Produktkenndaten - Epoxy MT 100
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

In den Einheitspreis ist das Liefern und
Herstellen der 2-K EP-Haftbrücke mit
einzukalkulieren.

Die Abrechnung erfolgt nach kg eingebautem
Material.

Liefern und Herstellen der dauerhaft elastischen
Versiegelung.

gewählte Produkte oder gleichwertig:
Remmers MultiSil NUW / Remmers Unterwasserprimer

Verbrauch:
ca. 0,2 kg/lfd. m Remmers Epoxy MT 100 <0936> zum
Grundieren
mind. 0,25 kg/lfd. m Remmers Epoxy MT 100 <0936>
anteilmäßig -  je nach Bedarf:
Remmers ADD TX Neu <0949>
(je nach Anwendung und Bindemittelbasis ca. 0,3 - 3 M-%
bezogen auf das Bindemittel)
ca. 2,0 kg/lfd. m Remmers Selectmix 0/10 <6750>
Verbrauch:
ca. 0,02 kg/m Remmers Unterwasserprimer <7450>
mind. 100 ml/m Remmers Multisil NUW  <7525>
bei 1 cm² Fugenquerschnitt
(Farbe nach Wahl des AG)
Einheit: lfm

**00001.0009 Grundieren mit einem untergrundtoleranten 2K EP-Bindemittel (MT)**
Liefern und Herstellen einer Grundierung des
vorbereiteten Untergrundes mit einem nonylphenol-,
lösemittel- und weichmacherfreien
2-K EP-Bindemittel.

Oberfläche bei Überschreitung der Wartezeit leicht
abstreuen mit Quarz 03/08 DF, ca. 1 kg/m².

- Untergrundtolerant bis 6 % Restfeuchte (CM-Methode)
- Gute Haftung auf schwach saugenden Untergründen

gewählte Produkte oder gleichwertig:
Remmers Epoxy MT 100,
Remmers Quarz 03/08.

Farbton: transparent

Produktkenndaten -
Im Anlieferungszustand:
Komponente A, Komponente B, Mischung,
Viskosität (25 °C): 950 mPa s, 200 mPa s, 750 mPa s,
Dichte (20 °C): 1,16 g/cm³, 0,97 g/cm³, 1,08 g/cm³,

Im ausreagierten Zustand
Druckfestigkeit ca. 60 N/mm² *
Biegezugfestigkeit ca. 20 N/mm² *
* Epoxidharzmörtel 1 : 10 mit Normsand

Die genannten Werte stellen typische
Produkteigenschaften dar und sind nicht als
verbindliche
Produktspezifikationen zu verstehen.

Verbrauch:
mind. 0,30 kg/m² Remmers Epoxy MT 100 <0936>
(je nach Saugfähigkeit/Porosität des Untergrundes)
Absandung:
mind. 1,00 kg/m² Remmers Quarz 03/08 DF <4406>
Einheit: m2

**00001.0010 Einstreuschicht mit einem vorgefüllten 2K EP Bindemittel und QS**
Liefern und Herstellen einer transparenten bzw.
Wahlweise pigmentierten epoxydharzgebundenen
Einstreuschicht und einem geeigneten Füllstoff, MV
1:0,5.

gewählte Produkte oder gleichwertig:
Remmers Epoxy Primer PF,
Remmers Selectmix 01/03

Anwendungsbereiche:
- Pigmentierte Grundierung, Egalisierungsschicht
- Basisschicht für Einstreubeläge
- Grundierung im System Remmers Deck OS 8
Eigenschaften:
- Mechanisch u. Chemisch belastbar
- Sehr gute Haftung auf Beton und Zementestrich
- Weichmacherfrei, nonyl- und alkylphenolfrei
- Im ausreagierten Zustand physiologisch unbedenklich
- Als Grundierung ohne Abstreuung unter Remmers PU- und
EP-Beschichtungen geeignet
Produktkenndaten:
Komponente A, Komponente B, Mischung,
Viskosität (25 °C): 2800 mPa s, 100 mPa s, 900 mPa s,
Dichte (20 °C): 1,62 g/cm³, 1,05 g/cm³, 1,50 g/cm³,

Die genannten Werte stellen typische
Produkteigenschaften dar und sind nicht als
verbindliche Produktspezifikationen zu verstehen.

Verbrauch:
mind. 0,8 -1,2 kg/m² Remmers Epoxy Primer PF <1224>
(Farbe nach Wahl des AG)
ca. 0,4 0,6 Remmers Selectmix 01/03 <4405>
Einheit: m2

**00001.0011 Vollsatte Einstreuung mit Quarz 07/12**
Liefern und Herstellen einer flächigen Einstreuung
der frischen Beschichtung mit staubfreiem
Quarzsand der Körnung 0,7-1,2 mm.
Nach Erhärtung ist der Überschuss restlos zu
entfernen.

gewähltes Produkt oder gleichwertig:
Remmers Quarz 07/12 DF

Farbton: nach Remmers Farbtonkarte

Produktkenndaten
Korndichte 2,65 g/cm³
Körnung ca. 0,7 - 1,2 mm
Form fest, staubfrei

Die genannten Werte stellen typische
Produkteigenschaften dar und sind nicht als
verbindliche Produktspezifikationen zu verstehen.

Verbrauch:
ca. 4,0- 6,0 kg/m² Remmers Quarz 07/12 DF
<4407>
Einheit: m2

**00001.0012 Kopfversiegelung mit einem pigm. 2K EP Bindemittel auf QS07/12**
Liefern und Herstellen einer Versiegelung der
vorgenannter Position mit einem pigmentierten,
nonylphenol-, lösemittel- und weichmacherfreien
2-K EP- Bindemittel.

gewähltes Produkt oder gleichwertig:
Remmers Epoxy Color Top

Anwendungsbereiche
- Kopfversiegelung in den Remmers OS 8 Systemen,
Eigenschaften:
- Hohe Sicherheit gegen Carbamatbildung
- Gute Deckkraft auf Einstreubelägen
- Mechanisch u. chemisch belastbar
- Im ausreagierten Zustand physiologisch unbedenklich
Produktkenndaten:
Komponente A, Komponente B, Mischung,
Dichte (20 °C): 1,65 g/cm³, 1,05 g/cm³, 1,50 g/cm³,
Viskosität (25 °C): 4500 mPa s, 100 mPa s, 1200 mPa
s,

Die genannten Werte stellen typische
Produkteigenschaften dar und sind nicht als
verbindliche Produktspezifikationen zu verstehen.

Verbrauch:
ca. 0,90-1,10kg/m² Remmers Epoxy Color Top <6190-6192>
(in Abhängigkeit der Einstreuung)
Einheit: m2
